# Cheville à expansion, femelle, sur élément en béton

- Propriété du fichier: CYPE Ingenieros S.A.
- Format: FIEBDC-3/2016
- Logiciel: Générateur de prix de la construction. CYPE Ingenieros, S.A.
- Date: 24/05/2024
- Devise: EUR
- Coûts indirects: 3 %
- Frais généraux: 13 %
- Bénéfice: 6 %
- TVA: 20 %

## G Structure et gros oeuvre

### GX Ancrages

#### GXM Fixations mécaniques

**GXM020** U Cheville à expansion, femelle, sur élément en béton.
Ancrage mécanique par cheville à expansion, femelle, en acier galvanisé, HE-CL M12x50 "INDEX", insérée dans un perçage de 15 mm de diamètre et 54 mm de profondeur, réalisé avec une perceuse avec marteau percuteur et mèche, sur élément non fissuré en béton de 20 N/mm² de résistance caractéristique minimale et 50 N/mm² de résistance caractéristique maximale.
Critère d'évaluation économique: Le prix ne comprend pas l'élément de fixation.
Inclut: Implantation de la position de l'ancrage. Exécution de la perforation. Nettoyage de la poussière résultante. Introduction de l'ancrage. Coup à la base du cône intérieur avec l'outil de mise en place. Nettoyage des restes excédants.
Critère pour le métré: Nombre d'unités prévues, selon documentation graphique du Projet.
Critère pour le mémoire: On mesurera le nombre d'unités réellement exécutées selon les spécifications du Projet.

| Code | U | Désignation | Quantité | Prix | Montant |
|---|---|---|---|---|---|
| mt26ind151pd | U | Cheville à expansion, femelle, en acier galvanisé, HE-CL M12x50 "INDEX", de 15 mm de diamètre et 50 mm de longueur, composée de douille à expansion avec cône intérieur, pour fixation sur des éléments en béton, non fissurés. (matériau) | 1 | 0.65 | 0.650 |
| mo020 | h | Compagnon professionnel III/CP2 construction. (main-d'œuvre) | 0.065 | 29.25 | 1.901 |
| mo112 | h | Ouvrier d'exécution I/OE2 construction. (main-d'œuvre) | 0.065 | 25.31 | 1.645 |
| % | % | Frais de chantier des unités d'ouvrage | 2 % | 4.196 | 0.084 |
|  |  | Coûts directs |  |  | 4.280 |

Déchets:
- pose: mt26ind151pd; facteur de déchet 0.0187971

## Ressources

**mt26ind151pd** U Cheville à expansion
Données techniques: Coût énergétique 4.154 MJ; Émission de CO2 0.297 kg; Code CED 17 04 05; Masse de l'élément 0.069 kg; Volume 0.000033 m3
Déchets:
- emballage: re170203 Plastique. (composant de déchet); quantité 0.025 kg; Code CED 17 02 03; Masse de l'élément 1 kg; Volume 0.001667 m3
