# Ancrage chimique sur béton

- Propriété du fichier: CYPE INGENIEROS, S.A.
- Format: FIEBDC-3/2002
- Devise: EUR
- Coûts indirects: 3.00 %
- Frais généraux: 13.00 %
- Bénéfice: 6.00 %
- TVA: 20.00 %

## F Aménagements et finitions

### FX Ancrages

#### FXC Scellements chimiques

**FXC020** U Ancrage chimique sur béton.
Ancrage chimique "INDEX", constitué de résine de vinylester de couleur grise, MO-V, appliquée par injection, et insertion postérieure d'élément de fixation en acier galvanisé qualité 5.8, EQ-AC M8/110, pour fixation d'élément non structural au support de béton durci.
Inclut: Implantation de la position de l'ancrage. Exécution de la perforation. Nettoyage de la poussière résultante. Préparation de la cartouche. Injection de la résine. Application du couple de serrage avec une clé dynamométrique. Nettoyage des restes excédants.
Critère pour le métré: Nombre d'unités prévues, selon documentation graphique du Projet.
Critère pour le mémoire: On mesurera le nombre d'unités réellement exécutées selon les spécifications du Projet.

| Code | U | Désignation | Quantité | Prix | Montant |
|---|---|---|---|---|---|
| mt26ind221e | U | Cartouche, à deux composants, à base de résine de vinylester de couleur grise, MO-V "INDEX", de 300 ml, avec canule mélangeuse. (matériau) | 0.014 | 11.76 | 0.16 |
| mt26ind250oa | U | Élément de fixation composé de tige filetée en acier galvanisé qualité 5.8, selon NF EN ISO 898-1, avec marquage de mise en place, EQ-AC M8/110 "INDEX", de 8 mm de diamètre et 110 mm de longueur, écrou et rondelle. (matériau) | 1.000 | 0.74 | 0.74 |
| op00tal010 |  | Perceuse. | 1.000 | 0.00 | 0.00 |
| mo113 | h | Ouvrier d'exécution I/OE1 construction. (main-d'œuvre) | 0.094 | 24.51 | 2.30 |
| % | % | Frais de chantier des unités d'ouvrage | 2 % | 3.20 | 0.06 |
|  |  | Coûts directs |  |  | 3.26 |
