# Réparation d'un about de plancher en béton armé, par augmentation avec du béton armé

- Propriété du fichier: CYPE Ingenieros S.A.
- Format: FIEBDC-3/2016
- Logiciel: Générateur de prix de la construction. CYPE Ingenieros, S.A.
- Date: 10/06/2025
- Devise: EUR
- Coûts indirects: 3 %
- Frais généraux: 13 %
- Bénéfice: 6 %
- TVA: 20 %

## G Structure et gros oeuvre

### GA Transformations et réparations

#### GAE Réparation d'éléments en béton

**GAE320** m Réparation d'un about de plancher en béton armé, par augmentation avec du béton armé.
Réparation d'un about de plancher en béton armé, d'épaisseur 30 cm, par piquage du béton détérioré avec un marteau électrique, en supprimant le béton en mauvais état jusqu'à atteindre les armatures; assainissement des armatures découvertes par projection à sec d'un jet de particules d'un matériau abrasif (silicate d'aluminium), en supprimant la saleté superficielle, la rouille et toute substance qui pourrait diminuer l'adhérence entre les armatures et le matériau de réparation à appliquer, jusqu'à atteindre un degré de préparation Sa 2 ½ selon NF EN ISO 8501-1; application manuelle de mortier monocomposant à base de ciment, inhibiteurs de corrosion et polymères en poudre, pour la protection et la passivation des armatures en acier, et comme pont d'adhérence entre mortier de réparation et béton existant, garantissant l'adhérence entre les deux, avec 1,5 kg/m² de consommation moyenne; augmentation du plancher avec béton armé, réalisé avec béton C25/30 (XC1(F); D10; S3; Cl 0,4) prêt à l'emploi, et coulage à la benne et acier Fe E 500, avec une quantité de 5 kg/m, avec ancrage chimique structural, par perforation de 10 mm de diamètre et 80 mm de profondeur, remplissage de l'orifice par injection de résine époxy de couleur rouge, sans styrène, MOPUR3 "INDEX", appliquée avec une buse de dosage et de mélange automatique, et insertion postérieure d'élément de fixation composé de tige filetée en acier galvanisé qualité 5.8, selon NF EN ISO 898-1, avec marquage de mise en place, EQ-AC M8/110 "INDEX", de 8 mm de diamètre et 110 mm de longueur, écrou et rondelle.
Critère d'évaluation économique: Le prix comprend le montage et le démontage du système de coffrage et le déplacement, le montage et le démontage sur site de l'équipement de projection.
Inclut: Marquage de la zone à assainir. Piquage de la surface au marteau électrique. Nettoyage de la surface support. Application du dissolvant de graisses. Montage et préparation de l'équipement de projection. Application mécanique du jet abrasif. Démontage de l'équipement de projection. Préparation du mélange d'impression. Application du produit d'impression. Implantation de l'ancrage. Réalisation du trou. Nettoyage de la surface. Application de la résine. Mise en place de l'armature. Montage du système de coffrage. Coulage et compactage du béton. Séchage du béton. Démontage du système de coffrage. Retrait et entassement des restes générés. Charge manuelle des restes générés dans le camion ou la benne.
Critère pour le métré: Longueur mesurée selon documentation graphique du Projet.
Critère pour le mémoire: On mesurera la longueur réellement exécutée selon les spécifications du Projet.

| Code | U | Désignation | Quantité | Prix | Montant |
|---|---|---|---|---|---|
| mt08lim050 | l | Dissolvant de trichloréthylène, pour huiles, graisses et résines. (matériau) | 0.03 | 9.65 | 0.290 |
| mt08lim010a | kg | Abrasif pour le nettoyage par jet ou à pression, constitué de particules de silicate d'aluminium. (matériau) | 1.05 | 0.25 | 0.263 |
| mt09rem080b | kg | Mortier monocomposant à base de ciment, inhibiteurs de corrosion et polymères en poudre, pour la protection et la passivation des armatures en acier, et comme pont d'adhérence entre mortier de réparation et béton existant. (matériau) | 0.45 | 3.53 | 1.589 |
| mt26ind250oa | U | Élément de fixation composé de tige filetée en acier galvanisé qualité 5.8, selon NF EN ISO 898-1, avec marquage de mise en place, EQ-AC M8/110 "INDEX", de 8 mm de diamètre et 110 mm de longueur, écrou et rondelle. (matériau) | 1 | 0.74 | 0.740 |
| mt26ind200e | U | Cartouche, à deux composants, à base de résine époxy de couleur rouge, sans styrène, MOPUR3 "INDEX", de 385 ml, avec canule mélangeuse. (matériau) | 0.851 | 34.96 | 29.751 |
| mt07aco050a | kg | Ferraille élaborée en atelier industriel avec barres en acier haute adhérence, Fe E 500, de divers diamètres. (matériau) | 5 | 2.62 | 13.100 |
| mt10haf030fOEc | m³ | Béton C25/30 (XC1(F); D10; S3; Cl 0,4), prêt à l'emploi, selon NF EN 206. (matériau) | 0.024 | 144.97 | 3.479 |
| mt50spa052b | m | Grosse planche en bois de pin, de 20x7,2 cm. (matériau) | 0.2 | 6.32 | 1.264 |
| mt50spa101 | kg | Clous en acier. (matériau) | 0.009 | 1.87 | 0.017 |
| mt50spa081a | U | Étai métallique télescopique, allant jusqu'à 3 m de hauteur. (matériau) | 0.013 | 19.25 | 0.250 |
| mq05mai030 | h | Marteau pneumatique. (matériel) | 0.313 | 4.57 | 1.430 |
| mq05pdm110 | h | Compresseur portable diesel moyenne pression 10 m³/min. (matériel) | 0.156 | 7.75 | 1.209 |
| mq08lch010 | h | Équipement de jet de sable à pression. (matériel) | 0.035 | 3.2 | 0.112 |
| mo020 | h | Compagnon professionnel III/CP2 construction. (main-d'œuvre) | 0.924 | 30.66 | 28.330 |
| mo113 | h | Ouvrier d'exécution I/OE1 construction. (main-d'œuvre) | 0.924 | 25.69 | 23.738 |
| % | % | Frais de chantier des unités d'ouvrage | 2 % | 105.562 | 2.111 |
|  |  | Coûts directs |  |  | 107.673 |

Déchets:
- pose: mt08lim050 Dissolvant de trichloréthylène, pour huiles, graisses et résines; facteur de déchet 0.055
- pose: mt08lim010a Abrasif pour le nettoyage par jet ou à pression, constitué de particules de silicate d'aluminium; facteur de déchet 1
- pose: mt09rem080b; facteur de déchet 0.062222
- pose: mt26ind250oa; facteur de déchet 0.0187907
- pose: mt26ind200e; facteur de déchet 0.03
- pose: mt07aco050a Ferraille élaborée en atelier industriel avec barres en acier haute adhérence, Fe E 500, de divers diamètres; facteur de déchet 0.0075
- pose: mt50spa052b Grosse planche en bois de pin, de 20x7,2 cm; facteur de déchet 1
- pose: mt50spa101 Clous en acier; facteur de déchet 0.0045
- pose: mt50spa081a Étai métallique télescopique, allant jusqu'à 3 m de hauteur; facteur de déchet 1

## Ressources

**mt08lim050** l Dissolvant de trichloréthylène, pour huiles, graisses et résines
Données techniques: Coût énergétique 106.534 MJ; Émission de CO2 15.710 kg; Code CED 08 01 21; Masse de l'élément 1.06 kg; Volume 0.001178 m3
Déchets:
- emballage: re150104 Emballages métalliques. (composant de déchet); quantité 0.038 kg; Code CED 15 01 04; Masse de l'élément 1 kg; Volume 0.001667 m3

**mt08lim010a** kg Abrasif pour le nettoyage par jet ou à pression, constitué de particules de silicate d'aluminium
Données techniques: Coût énergétique 244.408 MJ; Émission de CO2 12.692 kg; Code CED 12 01 17; Masse de l'élément 1 kg; Volume 0.000476 m3
Déchets:
- emballage: re150101 Emballages en papier et en carton. (composant de déchet); quantité 0.019 kg; Code CED 15 01 01; Masse de l'élément 1 kg; Volume 0.001333 m3
- emballage: re170201 Bois. (composant de déchet); quantité 0.009 kg; Code CED 17 02 01; Masse de l'élément 1 kg; Volume 0.000909 m3
- emballage: re170203 Plastique. (composant de déchet); quantité 0.04 kg; Code CED 17 02 03; Masse de l'élément 1 kg; Volume 0.001667 m3

**mt09rem080b** kg Mortier monocomposant à base de ciment
Données techniques: Coût énergétique 35.903 MJ; Émission de CO2 1.178 kg; Code CED 17 09 04; Masse de l'élément 1 kg; Volume 0.000667 m3
Déchets:
- emballage: re150101 Emballages en papier et en carton; quantité 0.001 kg
- emballage: re170203 Plastique; quantité 0.022 kg

**mt26ind250oa** U Élément de fixation composé de tige filetée en acier galvanisé qualité 5.8
Données techniques: Coût énergétique 3.501 MJ; Émission de CO2 0.230 kg; Code CED 17 04 05; Masse de l'élément 0.043 kg; Volume 0.00002 m3
Déchets:
- emballage: re170203 Plastique; quantité 0.025 kg

**mt26ind200e** U Cartouche, à deux composants
Données techniques: Coût énergétique 69.529 MJ; Émission de CO2 2.864 kg; Code CED 17 09 04; Masse de l'élément 0.58 kg; Volume 0.000387 m3
Déchets:
- emballage: re170203 Plastique; quantité 0.2 kg

**mt07aco050a** kg Ferraille élaborée en atelier industriel avec barres en acier haute adhérence, Fe E 500, de divers diamètres
Données techniques: Coût énergétique 12.720 MJ; Émission de CO2 0.530 kg; Code CED 17 04 05; Masse de l'élément 1 kg; Volume 0.000476 m3

**mt10haf030fOEc** m³ Béton C25/30 (XC1(F); D10; S3; Cl 0,4), prêt à l'emploi, selon NF EN 206
Données techniques: Coût énergétique 1876.000 MJ; Émission de CO2 234.500 kg; Code CED 17 01 01; Masse de l'élément 2345 kg; Volume 1.563333 m3

**mt50spa052b** m Grosse planche en bois de pin, de 20x7,2 cm
Données techniques: Coût énergétique 1124.755 MJ; Émission de CO2 -15.401 kg; Code CED 17 02 01; Masse de l'élément 8.28 kg; Volume 0.007527 m3

**mt50spa101** kg Clous en acier
Données techniques: Coût énergétique 14.060 MJ; Émission de CO2 0.570 kg; Code CED 17 04 05; Masse de l'élément 1 kg; Volume 0.000476 m3

**mt50spa081a** U Étai métallique télescopique, allant jusqu'à 3 m de hauteur
Données techniques: Coût énergétique 139.194 MJ; Émission de CO2 5.643 kg; Code CED 17 04 05; Masse de l'élément 9.9 kg; Volume 0.004714 m3
