# Ancrage chimique structural sur béton, via du mortier fluide avec résine

- Propriété du fichier: CYPE Ingenieros S.A.
- Format: FIEBDC-3/2016
- Logiciel: Générateur de prix de la construction. CYPE Ingenieros, S.A.
- Date: 24/10/2024
- Devise: EUR
- Coûts indirects: 3 %
- Frais généraux: 13 %
- Bénéfice: 6 %
- TVA: 20 %

## G Structure et gros oeuvre

### GX Ancrages

#### GXC Scellements chimiques

**GXC030** U Ancrage chimique structural sur béton, via du mortier fluide avec résine.
Ancrage chimique structural réalisé sur un béton de résistance caractéristique minimale de 20 N/mm², via un perçage de 10 mm de diamètre et 80 mm de profondeur, remplissage de l'orifice avec du mortier fluide à prise rapide, à deux composants à base de résine époxy, et insertion postérieure d'élément de fixation composé de tige filetée en acier galvanisé qualité 5.8, selon NF EN ISO 898-1, avec marquage de mise en place, EQ-AC M8/110 "INDEX", de 8 mm de diamètre et 110 mm de longueur, écrou et rondelle.
Inclut: Implantation de la position de l'ancrage. Exécution de la perforation. Nettoyage de la poussière résultante. Préparation du mélange. Coulage du mortier. Insertion de l'élément de fixation. Application du couple de serrage avec une clé dynamométrique. Nettoyage des restes excédants.
Critère pour le métré: Nombre d'unités prévues, selon documentation graphique du Projet.
Critère pour le mémoire: On mesurera le nombre d'unités réellement exécutées selon les spécifications du Projet.

| Code | U | Désignation | Quantité | Prix | Montant |
|---|---|---|---|---|---|
| mt09reh321a | kg | Mortier fluide à prise rapide, à deux composants à base de résine époxy, avec durcisseur aminique, sans retrait, de résistance mécanique élevée, imperméable à l'eau et avec une haute résistance aux agents chimiques, pour ancrages et remplissages, selon NF EN 1504-6. (matériau) | 0.007 | 6.47 | 0.045 |
| mt26ind250oa | U | Élément de fixation composé de tige filetée en acier galvanisé qualité 5.8, selon NF EN ISO 898-1, avec marquage de mise en place, EQ-AC M8/110 "INDEX", de 8 mm de diamètre et 110 mm de longueur, écrou et rondelle. (matériau) | 1 | 0.74 | 0.740 |
| mo020 | h | Compagnon professionnel III/CP2 construction. (main-d'œuvre) | 0.105 | 29.25 | 3.071 |
| mo112 | h | Ouvrier d'exécution I/OE2 construction. (main-d'œuvre) | 0.105 | 25.31 | 2.658 |
| % | % | Frais de chantier des unités d'ouvrage | 2 % | 6.514 | 0.130 |
|  |  | Coûts directs |  |  | 6.644 |

Déchets:
- pose: mt09reh321a; facteur de déchet 0.0063
- pose: mt26ind250oa; facteur de déchet 0.0187907

## Ressources

**mt09reh321a** kg Mortier fluide à prise rapide
Données techniques: Coût énergétique 7.294 MJ; Émission de CO2 0.494 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt26ind250oa** U Élément de fixation composé de tige filetée en acier galvanisé qualité 5.8
Données techniques: Coût énergétique 3.501 MJ; Émission de CO2 0.230 kg; Code CED 17 04 05; Masse de l'élément 0.043 kg; Volume 0.00002 m3
Déchets:
- emballage: re170203 Plastique; quantité 0.025 kg
